# Récupérateur de chaleur air-air. Installation au plafond

- Propriété du fichier: CYPE Ingenieros S.A.
- Format: FIEBDC-3/2016
- Logiciel: Générateur de prix de la construction. CYPE Ingenieros, S.A.
- Date: 16/04/2024
- Zone géographique: Mali
- Devise: XOF
- Coûts indirects: 3 %
- Frais généraux: 13 %
- Bénéfice: 6 %
- TVA: 18 %

## T Équipements techniques

### TV Climatisation et ventilation

#### TVA Distribution d'air

**TVA390** U Récupérateur de chaleur air-air. Installation au plafond.
Récupérateur de chaleur air-air, débit d'air nominal 380 m³/h, dimensions 330x1350x680 mm, poids 85 kg, pression statique d'air nominale 340 Pa, pression sonore à 1 m 54 dBA, puissance électrique nominale 330 W, alimentation monophasée à 230 V, efficacité de récupération calorifique dans des conditions humides 88,8%, puissance calorifique récupérée 3,03 kW (température de l'air extérieur -7°C avec l'humidité relative du 80% et température ambiante 20°C avec l'humidité relative du 55%), efficacité de récupération calorifique dans des conditions sèches 81,2% (température de l'air extérieur 5°C avec l'humidité relative du 80% et température ambiante 25°C), avec échangeur à plaques en aluminium de flux croisé, ventilateurs avec moteur de type EC à haute efficacité, bypass avec servomoteur pour changement de mode d'opération de récupération en free-cooling, structure démontable à double panneau avec isolation en laine minérale de 25 mm d'épaisseur, panneaux extérieurs en acier prépeint et panneaux intérieurs en acier galvanisé, filtres à air classe F7+F8 à l'entrée d'air extérieur, filtre d'air classe M5 au retour d'air de l'intérieur, pressostats différentiels pour les filtres, accès aux ventilateurs et aux filtres d'air à travers les panneaux d'inspection, possibilité d'accès latéral aux filtres, contrôle électronique pour la régulation de la ventilation et de la température, pour la supervision de l'état des filtres d'air, programmation hebdomadaire et gestion des fonctions de dégivrage et d'antigel pour la section optionnelle avec une batterie à eau. Installation au plafond.
Inclut: Implantation. Mise en place et fixation. Connexion et contrôle de son bon fonctionnement.
Critère pour le métré: Nombre d'unités prévues, selon documentation graphique du Projet.
Critère pour le mémoire: On mesurera le nombre d'unités réellement exécutées selon les spécifications du Projet.

| Code | U | Désignation | Quantité | Prix | Montant |
|---|---|---|---|---|---|
| mt42lmf010aa | U | Récupérateur de chaleur air-air, débit d'air nominal 380 m³/h, dimensions 330x1350x680 mm, poids 85 kg, pression statique d'air nominale 340 Pa, pression sonore à 1 m 54 dBA, puissance électrique nominale 330 W, alimentation monophasée à 230 V, efficacité de récupération calorifique dans des conditions humides 88,8%, puissance calorifique récupérée 3,03 kW (température de l'air extérieur -7°C avec l'humidité relative du 80% et température ambiante 20°C avec l'humidité relative du 55%), efficacité de récupération calorifique dans des conditions sèches 81,2% (température de l'air extérieur 5°C avec l'humidité relative du 80% et température ambiante 25°C), avec échangeur à plaques en aluminium de flux croisé, ventilateurs avec moteur de type EC à haute efficacité, bypass avec servomoteur pour changement de mode d'opération de récupération en free-cooling, structure démontable à double panneau avec isolation en laine minérale de 25 mm d'épaisseur, panneaux extérieurs en acier prépeint et panneaux intérieurs en acier galvanisé, filtres à air classe F7+F8 à l'entrée d'air extérieur, filtre d'air classe M5 au retour d'air de l'intérieur, pressostats différentiels pour les filtres, accès aux ventilateurs et aux filtres d'air à travers les panneaux d'inspection, possibilité d'accès latéral aux filtres, contrôle électronique pour la régulation de la ventilation et de la température, pour la supervision de l'état des filtres d'air, programmation hebdomadaire et gestion des fonctions de dégivrage et d'antigel pour la section optionnelle avec une batterie à eau. (matériau) | 1 | 4018817.22 | 4018817.220 |
| mo005 | h | Compagnon professionnel III/CP2 installateur de climatisation. (main-d'œuvre) | 1.204 | 1610.98 | 1939.620 |
| mo104 | h | Ouvrier professionnel II/OP installateur de climatisation. (main-d'œuvre) | 1.204 | 1169.71 | 1408.331 |
| % | % | Frais de chantier des unités d'ouvrage | 2 % | 4022165.171 | 80443.303 |
|  |  | Coûts directs |  |  | 4102608.474 |

## Ressources

**mt42lmf010aa** U Récupérateur de chaleur air-air
Données techniques: Coût énergétique 4985.302 MJ; Émission de CO2 187.759 kg
Déchets:
- emballage: re150101 Emballages en papier et en carton. (composant de déchet); quantité 2.143 kg; Code CED 15 01 01; Masse de l'élément 1 kg; Volume 0.001333 m3
