# Récupérateur de chaleur air-air. Installation murale

- Propriété du fichier: CYPE Ingenieros S.A.
- Format: FIEBDC-3/2016
- Logiciel: Générateur de prix de la construction. CYPE Ingenieros, S.A.
- Date: 16/04/2024
- Zone géographique: Mali
- Devise: XOF
- Coûts indirects: 3 %
- Frais généraux: 13 %
- Bénéfice: 6 %
- TVA: 18 %

## T Équipements techniques

### TV Climatisation et ventilation

#### TVA Distribution d'air

**TVA470** U Récupérateur de chaleur air-air. Installation murale.
Récupérateur de chaleur air-air, installation murale, débit d'air maximum 240 m³/h, pression statique à un débit d'air maximum 180 Pa, pression sonore à 1 m 48 dBA, efficacité de récupération calorifique 87%, dimensions 885x595x631 mm, poids 41 kg, alimentation monophasée à 230 V, avec certification Passivhaus, échangeur de flux croisé, diamètre intérieur des conduits 180 mm, ventilateurs à haute efficacité, filtres à air (type G4 à la sortie et type F7 à l'entrée), bypass avec servomoteur pour changement de mode d'opération de récupération en free-cooling et commande intégrée avec un écran pour la gestion du fonctionnement du système en fonction du niveau d'humidité mesuré en interne. Installation murale.
Inclut: Implantation. Mise en place et fixation. Connexion et contrôle de son bon fonctionnement.
Critère pour le métré: Nombre d'unités prévues, selon documentation graphique du Projet.
Critère pour le mémoire: On mesurera le nombre d'unités réellement exécutées selon les spécifications du Projet.

| Code | U | Désignation | Quantité | Prix | Montant |
|---|---|---|---|---|---|
| mt42vai201a | U | Récupérateur de chaleur air-air, installation murale, débit d'air maximum 240 m³/h, pression statique à un débit d'air maximum 180 Pa, pression sonore à 1 m 48 dBA, efficacité de récupération calorifique 87%, dimensions 885x595x631 mm, poids 41 kg, alimentation monophasée à 230 V, avec certification Passivhaus, échangeur de flux croisé, diamètre intérieur des conduits 180 mm, ventilateurs à haute efficacité, filtres à air (type G4 à la sortie et type F7 à l'entrée), bypass avec servomoteur pour changement de mode d'opération de récupération en free-cooling et commande intégrée avec un écran pour la gestion du fonctionnement du système en fonction du niveau d'humidité mesuré en interne. (matériau) | 1 | 2434886.14 | 2434886.140 |
| mo005 | h | Compagnon professionnel III/CP2 installateur de climatisation. (main-d'œuvre) | 0.723 | 1610.98 | 1164.739 |
| mo104 | h | Ouvrier professionnel II/OP installateur de climatisation. (main-d'œuvre) | 0.723 | 1169.71 | 845.700 |
| % | % | Frais de chantier des unités d'ouvrage | 2 % | 2436896.579 | 48737.932 |
|  |  | Coûts directs |  |  | 2485634.511 |

## Ressources

**mt42vai201a** U Récupérateur de chaleur air-air
Données techniques: Coût énergétique 2162.698 MJ; Émission de CO2 74.679 kg
Déchets:
- emballage: re150101 Emballages en papier et en carton. (composant de déchet); quantité 2.143 kg; Code CED 15 01 01; Masse de l'élément 1 kg; Volume 0.001333 m3
