# Luminaire avec support mural

- Propriété du fichier: CYPE INGENIEROS, S.A.
- Format: FIEBDC-3/2002
- Zone géographique: Mali
- Devise: XOF
- Coûts indirects: 3.00 %
- Frais généraux: 13.00 %
- Bénéfice: 6.00 %
- TVA: 18.00 %

## M Mobilier urbain

### ME Éclairage public

#### MEF Lampadaires

**MEF010** U Luminaire avec support mural.
Luminaire rectangulaire en aluminium anodisé, modèle Rama "SANTA & COLE", de 1163x200x98 mm, optique à haut rendement en aluminium anodisé et diffuseur en verre trempé, avec support mural en acier inoxydable AISI 304, pour lampe à vapeur au sodium à haute pression HST-DE de 150 W, classe de protection I, degré de protection IP66; fixé mécaniquement au parement vertical. Comprend la lampe, les accessoires et les éléments de fixation. Totalement monté, connecté et testé.
Inclut: Implantation. Fixation du support. Mise en place du luminaire. Connexion. Mise en place de la lampe et des accessoires. Nettoyage de l'élément.
Critère pour le métré: Nombre d'unités prévues, selon documentation graphique du Projet.
Critère pour le mémoire: On mesurera le nombre d'unités réellement exécutées selon les spécifications du Projet.

| Code | U | Désignation | Quantité | Prix | Montant |
|---|---|---|---|---|---|
| mt34syc210ml | U | Luminaire rectangulaire en aluminium anodisé, modèle Rama "SANTA & COLE", de 1163x200x98 mm, optique à haut rendement en aluminium anodisé et diffuseur en verre trempé, avec support mural en acier inoxydable AISI 304, pour lampe à vapeur au sodium à haute pression HST-DE de 150 W, classe de protection I, degré de protection IP66, y compris les chevilles et les vis de fixation. (matériau) | 1.000 | 808846.13 | 808846.13 |
| mt34lap020b | U | Lampe à vapeur au sodium à haute pression HST-DE de 150 W. (matériau) | 1.000 | 64728.34 | 64728.34 |
| mq07cce010a | h | Camion avec nacelle élévatrice à bras articulé de 16 m de hauteur maximale de travail et 260 kg de charge maximale. (matériel) | 0.220 | 9711.64 | 2136.56 |
| mo003 | h | Compagnon professionnel III/CP2 électricien. (main-d'œuvre) | 0.331 | 1313.23 | 434.68 |
| mo102 | h | Ouvrier professionnel II/OP électricien. (main-d'œuvre) | 0.331 | 953.65 | 315.66 |
| % | % | Frais de chantier des unités d'ouvrage | 2 % | 876461.37 | 17529.23 |
|  |  | Coûts directs |  |  | 893990.60 |
