# Fertilisation chimique de fond du terrain

- Propriété du fichier: CYPE Ingenieros S.A.
- Format: FIEBDC-3/2016
- Logiciel: Générateur de prix de la construction. CYPE Ingenieros, S.A.
- Date: 05/10/2024
- Zone géographique: Mali
- Devise: XOF
- Coûts indirects: 3 %
- Frais généraux: 13 %
- Bénéfice: 6 %
- TVA: 18 %

## L Espaces verts

### LT Préparation du terrain

#### LTE Apport d'engrais

**LTE010** m² Fertilisation chimique de fond du terrain.
Fertilisation chimique de fond du terrain avec engrais minéral complexe NPK 15-15-15 avec un rendement de 0,02 kg/m², étendu avec des moyens manuels et retournement postérieur du terrain avec motoculteur, jusqu'à obtenir son incorporation au sol sur une profondeur moyenne de 15 cm.
Inclut: Extension de l'engrais sur le terrain. Retournement du terrain. Récupération des restes. Chargement des restes dans le camion ou la benne.
Critère pour le métré: Surface mesurée en projection horizontale, selon documentation graphique du Projet.
Critère pour le mémoire: On mesurera, en projection horizontale, la surface réellement exécutée selon les spécifications du Projet.

| Code | U | Désignation | Quantité | Prix | Montant |
|---|---|---|---|---|---|
| mt48tip010 | kg | Engrais minéral complexe NPK 15-15-15. (matériau) | 0.02 | 456.13 | 9.123 |
| mq09mot010 | h | Motoculteur 60/80 cm. (matériel) | 0.007 | 1446.25 | 10.124 |
| mo040 | h | Compagnon professionnel III/CP2 jardinier. (main-d'œuvre) | 0.003 | 1582.28 | 4.747 |
| mo086 | h | Ouvrier professionnel II/OP jardinier. (main-d'œuvre) | 0.021 | 1182.79 | 24.839 |
| % | % | Frais de chantier des unités d'ouvrage | 2 % | 48.833 | 0.977 |
|  |  | Coûts directs |  |  | 49.810 |

Déchets:
- pose: mt48tip010 Engrais minéral complexe NPK 15-15-15; facteur de déchet 0.055

## Ressources

**mt48tip010** kg Engrais minéral complexe NPK 15-15-15
Données techniques: Coût énergétique 30.291 MJ; Émission de CO2 3.674 kg; Code CED 06 10 99; Masse de l'élément 1 kg; Volume 0.001111 m3
Déchets:
- emballage: re170203 Plastique. (composant de déchet); quantité 0.003 kg; Code CED 17 02 03; Masse de l'élément 1 kg; Volume 0.001667 m3
