# Clôture constituée de panneau de maille électrosoudée avec des pliages de renfort

- Propriété du fichier: CYPE INGENIEROS, S.A.
- Format: FIEBDC-3/2002
- Zone géographique: Mali
- Devise: XOF
- Coûts indirects: 3.00 %
- Frais généraux: 13.00 %
- Bénéfice: 6.00 %
- TVA: 18.00 %

## A VRD et aménagements extérieurs

### AL Clôtures et divisions

#### ALG Grilles et grillages métalliques

**ALG030** m Clôture constituée de panneau de maille électrosoudée avec des pliages de renfort, de 200x50 mm de vide de maille, réduit à 50x50 mm dans les zones de plis, et de 5 mm de diamètre, de 2,50x1,50 m, finition galvanisé et de poteaux de profil creux de section rectangulaire de 60x40x2 mm, vissés au support.
Clôture via panneau de maille électrosoudée avec des pliages de renfort, de 200x50 mm de vide de maille, réduit à 50x50 mm dans les zones de plis, et de 5 mm de diamètre, de 2,50x1,50 m, finition galvanisé et poteaux de profil creux de section rectangulaire, de 60x40x2 mm, vissés sur des murets en maçonnerie ou en béton. Comprend éléments de fixation des panneaux aux poteaux métalliques et accessoires.
Inclut: Implantation des alignements et des niveaux. Marquage de l'emplacement des poteaux. Aplomb et alignement des poteaux. Vissage des poteaux au support. Mise en place des accessoires. Mise en place de la maille et tension de l'ensemble.
Critère de métré de projet: Longueur mesurée selon documentation graphique du Projet, en déduisant les ouvertures de longueur supérieure à 1 m.
Critère de mesure de l'ouvrage: On mesurera la longueur réellement exécutée selon les spécifications du Projet, en déduisant les ouvertures de longueur supérieure à 1 m.

| Code | U | Désignation | Quantité | Prix | Montant |
|---|---|---|---|---|---|
| mt52vsm010d | m | Panneau de maille électrosoudée avec des pliages de renfort, de 200x50 mm de vide de maille, réduit à 50x50 mm dans les zones de plis, et de 5 mm de diamètre, de 2,50x1,50 m, finition galvanisé. (matériau) | 1.000 | 50777.72 | 50777.72 |
| mt52vpm030d | U | Poteau de profilé creux en acier de section rectangulaire 60x40x2 mm, de 1,5 m de hauteur, finition galvanisé. (matériau) | 0.200 | 13656.82 | 2731.36 |
| mt52vpm040 | U | Bases en aluminium pour fixation de poteaux, de vis et d'accessoires de fixation. (matériau) | 0.200 | 19247.87 | 3849.57 |
| mt52vpm050 | U | Accessoires de fixation des panneaux de treillis soudé modulaire aux poteaux métalliques (matériau) | 1.600 | 1983.11 | 3172.98 |
| op00tal010 |  | Perceuse. | 1.000 | 0.00 | 0.00 |
| op00ato010 |  | Tournevis. | 1.000 | 0.00 | 0.00 |
| mo011 | h | Compagnon professionnel III/CP2 monteur. (main-d'œuvre) | 0.124 | 977.76 | 121.24 |
| mo080 | h | Ouvrier professionnel II/OP monteur. (main-d'œuvre) | 0.124 | 705.87 | 87.53 |
| % | % | Coûts directs complémentaires | 3 % | 60740.40 | 1822.21 |
|  |  | Coûts directs |  |  | 62562.61 |
