# Habillage d'une baie de façade, en acier galvanisé

- Propriété du fichier: CYPE INGENIEROS, S.A.
- Format: FIEBDC-3/2002
- Zone géographique: Mali
- Devise: XOF
- Coûts indirects: 3.00 %
- Frais généraux: 13.00 %
- Bénéfice: 6.00 %
- TVA: 18.00 %

## E Enveloppe et finition extérieure

### EC Éléments complémentaires de façade

#### ECH Habillages

**ECH010** U Habillage d'une baie de façade, en acier galvanisé.
Habillage d'une baie de façade, en tôle pliée d'acier galvanisé, laquée RAL, de 2 mm d'épaisseur et 150 mm de développement, avec larmier et pli de renfort dans les ailes, pour ouverture de 1000 mm de largeur et 1500 mm de hauteur. Comprend les vis pour la fixation de l'habillage au parement.
Inclut: Nettoyage et préparation de la surface support. Implantation. Mise en place et fixation.
Critère pour le métré: Nombre d'unités prévues, selon documentation graphique du Projet.
Critère pour le mémoire: On mesurera le nombre d'unités réellement exécutées selon les spécifications du Projet.

| Code | U | Désignation | Quantité | Prix | Montant |
|---|---|---|---|---|---|
| mt20rca020b | m | Habillage d'une baie de façade, en tôle pliée d'acier galvanisé, laquée RAL, avec le tampon QUALISTEELCOAT, qui garantit l'épaisseur et la qualité du processus de laquage, de 2 mm d'épaisseur et 150 mm de développement, avec larmier et pli de renfort dans les ailes, avec des vis pour la fixation au parement. Élaboration en atelier. (matériau) | 5.250 | 16349.08 | 85832.67 |
| mo018 | h | Compagnon professionnel III/CP2 menuisier PVC et métal. (main-d'œuvre) | 0.736 | 1603.02 | 1179.82 |
| mo059 | h | Ouvrier professionnel II/OP menuisier PVC et métal. (main-d'œuvre) | 0.736 | 1185.05 | 872.20 |
| % | % | Frais de chantier des unités d'ouvrage | 2 % | 87884.69 | 1757.69 |
|  |  | Coûts directs |  |  | 89642.38 |
