# Barrière anticapillarité en pied de mur mur de pisé

- Propriété du fichier: CYPE INGENIEROS, S.A.
- Format: FIEBDC-3/2002
- Zone géographique: Mali
- Coûts indirects: 3.00 %
- Frais généraux: 13.00 %
- Bénéfice: 6.00 %
- TVA: 18.00 %

## E Enveloppe et finition extérieure

### EE Étanchéité

#### EET Traitement des humidités par capillarité

**EET040** m Barrière anticapillarité en pied de mur mur de pisé, de 50 cm d'épaisseur, par interposition sur une face d'écran de bitume modifié avec un élastomère SBS, LBM(SBS)-40-PR, terminée avec film plastique thermofusible sur les deux faces.
Réalisation en pied de mur mur de pisé, de 50 cm d'épaisseur, d'une barrière anticapillarité pour couper l'ascension de l'humidité à travers tout élément constructif en contact avec le terrain humide; par hébergement sur une face d'écran de bitume modifié avec un élastomère SBS, LBM(SBS)-40-PR, masse nominale 4 kg/m², avec une armature de film en polyester de 70 g/m², terminée avec film plastique thermofusible sur les deux faces. Comprend les saignées réalisées par étapes sur les 2/3 de l'épaisseur du mur, de manière alternée et avec une longueur maximale de 50 cm chacune; le nettoyage des saignées avec un jet d'air; la couche de régularisation de mortier de ciment, confectionné sur chantier, avec additif hydrofuge, dosage 1:6; émulsion bitumineuse non anionique; la mise en place de la membrane asphaltique sur une des faces du mur et le remplissage du vide excédant avec du mortier de ciment, confectionné sur chantier, avec additif hydrofuge, dosage 1:6, les recouvrements, les découpes, le nettoyage, l'amassement, le retrait et la charge manuelle des décombres dans le camion ou la benne.
Inclut: Implantation. Réalisation des saignées. Nettoyage et préparation de la surface sur laquelle doit être appliquée l'imperméabilisation. Couche d'impression asphaltique. Mise en place de l'imperméabilisation. Remplissage du vide restant avec du mortier. Retrait et amassement des décombres. Charge manuelle des décombres dans le camion ou la benne.
Critère de métré de projet: Longueur moyenne selon documentation graphique du Projet.
Critère de mesure de l'ouvrage: On mesurera la longueur réellement exécutée selon les spécifications du Projet.

| Code | U | Désignation | Quantité | Prix | Montant |
|---|---|---|---|---|---|
| mt14pap100b | kg | Émulsion bitumineuse non anionique. (matériau) | 0.175 | 2.63 | 0.46 |
| mt14lba120c | m² | Écran de bitume modifié avec un élastomère SBS, LBM(SBS)-40-PR, de 3,5 mm d'épaisseur, masse nominale 4 kg/m², avec une armature de film en polyester de 70 g/m², de surface non protégée terminée avec film plastique thermofusible sur les deux faces. Selon NF EN 13707. (matériau) | 0.550 | 12.21 | 6.72 |
| mt08aaa010a | m³ | Eau. (matériau) | 0.006 | 1.53 | 0.01 |
| mt01arg005a | t | Sable de carrière, pour mortier préparé sur chantier. (matériau) | 0.049 | 15.08 | 0.74 |
| mt08cem000a | kg | Ciment gris en sacs. (matériau) | 7.500 | 0.11 | 0.83 |
| mt08adt010 | kg | Additif hydrofuge pour imperméabilisation des mortiers ou des bétons. (matériau) | 0.150 | 1.23 | 0.18 |
| mq08lch030 | h | Équipement de jet d'air à pression. (matériel) | 0.191 | 1.88 | 0.36 |
| mq06hor010 | h | Bétonnière. (matériel) | 0.024 | 1.11 | 0.03 |
| op00sop010 |  | Chalumeau pour soudure de membranes asphaltiques. | 1.000 | 0.00 | 0.00 |
| mo028 | h | Compagnon professionnel III/CP2 poseur de lames imperméabilisantes. (main-d'œuvre) | 1.160 | 1.05 | 1.22 |
| mo065 | h | Ouvrier professionnel II/OP poseur de lames imperméabilisantes. (main-d'œuvre) | 1.276 | 0.67 | 0.85 |
| % | % | Coûts directs complémentaires | 2 % | 11.40 | 0.23 |
|  |  | Coûts directs |  |  | 11.63 |
