# Peinture au silicate sur parement extérieur

- Propriété du fichier: CYPE INGENIEROS, S.A.
- Format: FIEBDC-3/2002
- Zone géographique: Mali
- Devise: XOF
- Coûts indirects: 3.00 %
- Frais généraux: 13.00 %
- Bénéfice: 6.00 %
- TVA: 18.00 %

## E Enveloppe et finition extérieure

### EP Peintures

#### EPM Peintures minérales

**EPM010** m² Peinture au silicate sur parement extérieur.
Application manuelle de deux couches de peinture au silicate, couleur blanche, finition mate, texture lisse, la première couche diluée avec 10% d'eau et la suivante non diluée, (rendement: 0,1 l/m² chaque couche); application préalable d'une couche d'impression, à base de solutions de silicate potassique, sur parement extérieur en mortier de ciment.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pir120a | l | Impression non organique, incolore, à base de silicate potassique modifié; à appliquer à la brosse, au rouleau ou au pistolet. (matériau) | 0.100 | 4661.70 | 466.17 |
| mt27pir112c | l | Peinture pour extérieur, à base de copolymères acryliques et silicate potassique en dispersion aqueuse, dioxyde de titane et pigments de type "extenseur" sélectionnés, couleur blanche, finition mate, texture lisse, imperméable à l'eau de pluie, perméable à la vapeur d'eau, antimoisissure, autonettoyante, respirante et résistante aux rayons UV; à appliquer à la brosse, au rouleau ou au pistolet. (matériau) | 0.200 | 3150.67 | 630.13 |
| mt27pfs020b | l | Impression régulatrice d'absorption à base de solutions de silicate potassique et émulsions acryliques, à appliquer à la brosse, au rouleau ou au pistolet. (matériau) | 0.020 | 13831.72 | 276.63 |
| op00tal020 |  | Malaxeur électrique. | 1.000 | 0.00 | 0.00 |
| mo038 | h | Compagnon professionnel III/CP2 peintre. (main-d'œuvre) | 0.217 | 1582.28 | 343.35 |
| mo076 | h | Ouvrier professionnel II/OP peintre. (main-d'œuvre) | 0.217 | 1182.79 | 256.67 |
| % | % | Frais de chantier des unités d'ouvrage | 2 % | 1972.95 | 39.46 |
|  |  | Coûts directs |  |  | 2012.41 |
