# Toiture inclinée de tuiles en terre cuite

- Propriété du fichier: CYPE INGENIEROS, S.A.
- Format: FIEBDC-3/2002
- Zone géographique: Mali
- Devise: XOF
- Coûts indirects: 3.00 %
- Frais généraux: 13.00 %
- Bénéfice: 6.00 %
- TVA: 18.00 %

## E Enveloppe et finition extérieure

### EU Couvertures de toitures inclinées

#### EUT Tuiles en terre cuite et en béton

**EUT010** m² Toiture inclinée de tuiles en terre cuite, sur comble aménagé, avec une pente moyenne de 30%, composée de: imperméabilisation: plaque sous tuile, couverture: tuile canal en terre cuite, couleur rouge, 40x19x16 cm, placée avec du mortier de ciment, confectionné sur chantier, dosage 1:8; forme de pentes avec plancher en béton ou panneau céramique (non comprise dans ce prix).
Toiture inclinée de tuiles en terre cuite, sur comble aménagé, avec une pente moyenne de 30%, composée de: IMPERMÉABILISATION: plaque sous tuile, fixée au support avec des vis; COUVERTURE: tuile canal en terre cuite, couleur rouge, 40x19x16 cm, placée avec du mortier de ciment, confectionné sur chantier, dosage 1:8. Comprend les tuiles chatières.
Inclut: Nettoyage et préparation de la surface. Mise en place de la plaque sous tuile. Mise en place des tuiles avec du mortier.
Critère de métré de projet: Surface du versant mesurée en grandeur réelle, selon documentation graphique du Projet.
Critère de mesure de l'ouvrage: On mesurera, en grandeur réelle, la surface réellement exécutée selon les spécifications du Projet.

| Code | U | Désignation | Quantité | Prix | Montant |
|---|---|---|---|---|---|
| mt13lpo010h | m² | Plaque asphaltique 10 ondes de profil ondulé et couleur rouge, à base de fibres minérales et végétales saturées avec une émulsion bitumineuse à températures élevées, selon NF EN 534. (matériau) | 1.250 | 5884.02 | 7355.03 |
| mt13lpo035a | U | Clou, pour la fixation de plaque sous tuile. (matériau) | 3.000 | 70.32 | 210.96 |
| mt08aaa010a | m³ | Eau. (matériau) | 0.006 | 963.27 | 5.78 |
| mt01arg005a | t | Sable de carrière, pour mortier confectionné sur le chantier. (matériau) | 0.052 | 9752.77 | 507.14 |
| mt08cem000a | kg | Ciment gris en sacs. (matériau) | 6.000 | 70.00 | 420.00 |
| mt13tac010a | U | Tuile canal en terre cuite, couleur rouge, 40x19x16 cm, selon NF EN 1304. (matériau) | 32.100 | 208.31 | 6686.75 |
| mq06hor010 | h | Bétonnière. (matériel) | 0.030 | 688.75 | 20.66 |
| mo020 | h | Compagnon professionnel III/CP2 construction. (main-d'œuvre) | 0.780 | 949.62 | 740.70 |
| mo113 | h | Ouvrier d'exécution I/OE1 construction. (main-d'œuvre) | 0.390 | 678.12 | 264.47 |
| mo011 | h | Compagnon professionnel III/CP2 monteur. (main-d'œuvre) | 0.205 | 977.76 | 200.44 |
| mo080 | h | Ouvrier professionnel II/OP monteur. (main-d'œuvre) | 0.103 | 705.87 | 72.70 |
| % | % | Coûts directs complémentaires | 2 % | 16484.63 | 329.69 |
|  |  | Coûts directs |  |  | 16814.32 |
