# Toiture inclinée avec une pente moyenne de 30%

- Propriété du fichier: CYPE INGENIEROS, S.A.
- Format: FIEBDC-3/2002
- Zone géographique: Mali
- Devise: XOF
- Coûts indirects: 3.00 %
- Frais généraux: 13.00 %
- Bénéfice: 6.00 %
- TVA: 18.00 %

## E Enveloppe et finition extérieure

### EU Couvertures de toitures inclinées

#### EUT Tuiles en terre cuite et en béton

**EUT040** m² Toiture inclinée avec une pente moyenne de 30%, composée de: formation des pentes: brique creuse en terre cuite (súper mahón), à revêtir, 50x20x4 cm sur cloisons allégées de 100 cm de hauteur moyenne; couverture: tuile canal en terre cuite, couleur rouge, 40x19x16 cm; placée avec du mortier de ciment, confectionné sur chantier, dosage 1:8.
Toiture inclinée avec une pente moyenne de 30%, sur une base résistante. FORME DE PENTES: brique creuse en terre cuite (súper mahón), à revêtir, 50x20x4 cm, avec une couche de régularisation de mortier de ciment, confectionné sur chantier, dosage 1:6, de 3 cm d'épaisseur et finition talochée et remplissage des joints entre les pièces des deux tronçons contigus avec le même mortier, appuyé sur des cloisons allégées de brique creuse en terre cuite, placés avec du mortier de ciment M-5, avec une hauteur moyenne de 100 cm, en contreventant tous les 2 m environ, le tout sur un plancher en béton (non inclus dans ce prix); COUVERTURE: tuile canal en terre cuite, couleur rouge, 40x19x16 cm; placée avec du mortier de ciment, confectionné sur chantier, dosage 1:8. Les tuiles faîtières, d'arêtier, de rive, châtières et les pièces spéciales pour la formation des faîtages, des arêtes, des garnissages des bords des avant-toits et des bords libres.
Inclut: Nettoyage du plancher. Implantation et tracés des noues, faîtages, raccords et joints. Formation des cloisons périmétriques avec des pièces céramiques. Réalisation des cloisons allégées. Régularisation de l'arrêt des parois pour recevoir le panneau. Mise en place des bandes de papier sur les cloisons allégées. Mise en place des pièces céramiques formant le panneau. Coulage, extension et réglage de la couche de mortier de régularisation. Mise en place des tuiles avec du mortier. Réalisation des arêtes, des noues, des avant-toits et des rives.
Critère de métré de projet: Surface du versant mesurée en grandeur réelle, selon documentation graphique du Projet, sans prendre en compte le recouvrement correspondant de la tuile. Comprend la formation des faîtages, des arêtiers, des avant-toits et des rives. Ne comprend pas la formation des noues, des avant-toits décoratifs ou les rencontres de pans avec des parements verticaux, des cheminées, des fenêtres ou des conduits de ventilation.
Critère de mesure de l'ouvrage: On mesurera, en grandeur réelle, la surface réellement exécutée selon les spécifications du Projet, sans prendre en compte le recouvrement correspondant de la tuile. Comprend la formation des faîtages, des arêtiers, des avant-toits et des rives. Ne comprend pas la formation des noues, des avant-toits décoratifs ou les rencontres de pans avec des parements verticaux, des cheminées, des fenêtres ou des conduits de ventilation.

| Code | U | Désignation | Quantité | Prix | Montant |
|---|---|---|---|---|---|
| mt04lcc010c | U | Brique creuse en terre cuite (tochana), à revêtir, 29x14x9 cm, pour utilisation en maçonnerie protégée (pièce en P), densité 805 kg/m³, selon NF EN 771-1. (matériau) | 29.066 | 85.22 | 2477.00 |
| mt08aaa010a | m³ | Eau. (matériau) | 0.024 | 963.27 | 23.12 |
| mt01arg005a | t | Sable de carrière, pour mortier confectionné sur le chantier. (matériau) | 0.178 | 9752.77 | 1735.99 |
| mt08cem000a | kg | Ciment gris en sacs. (matériau) | 23.250 | 70.00 | 1627.50 |
| mt04lcg010a | U | Brique creuse en terre cuite (súper mahón), à revêtir, 50x20x4 cm, pour utilisation en maçonnerie protégée (pièce en P), densité 845 kg/m³, selon NF EN 771-1. (matériau) | 10.900 | 111.85 | 1219.17 |
| mt13tac010a | U | Tuile canal en terre cuite, couleur rouge, 40x19x16 cm, selon NF EN 1304. (matériau) | 32.569 | 208.31 | 6784.45 |
| mt13tac011a | U | Tuile faîtière/d'arêtier en terre cuite, couleur rouge, pour tuiles canal, selon NF EN 1304. (matériau) | 0.320 | 624.93 | 199.98 |
| mt13tac013a | U | Tuile chatière canal en terre cuite, couleur rouge, selon NF EN 1304. (matériau) | 0.100 | 2279.25 | 227.93 |
| mt13tac100 | kg | Pigment pour mortier. (matériau) | 0.027 | 4999.45 | 134.99 |
| mq06hor010 | h | Bétonnière. (matériel) | 0.086 | 688.75 | 59.23 |
| mo020 | h | Compagnon professionnel III/CP2 construction. (main-d'œuvre) | 2.137 | 949.62 | 2029.34 |
| mo113 | h | Ouvrier d'exécution I/OE1 construction. (main-d'œuvre) | 3.288 | 678.12 | 2229.66 |
| % | % | Coûts directs complémentaires | 2 % | 18748.36 | 374.97 |
|  |  | Coûts directs |  |  | 19123.33 |
