# Isolation acoustique au bruit de choc des chapes flottantes, avec des panneaux en laine minérale

- Propriété du fichier: CYPE INGENIEROS, S.A.
- Format: FIEBDC-3/2002
- Zone géographique: Mali
- Devise: XOF
- Coûts indirects: 3.00 %
- Frais généraux: 13.00 %
- Bénéfice: 6.00 %
- TVA: 18.00 %

## F Aménagements et finitions

### FI Isolations intérieures

#### FIH Chapes flottantes

**FIH110** m² Isolation acoustique au bruit de choc des chapes flottantes, avec des panneaux en laine minérale.
Isolation acoustique au bruit de choc des chapes flottantes, constituée de panneau en laine minérale non revêtu, aggloméré avec de résines, imputrescible, de 20 mm d'épaisseur, selon NF EN 13162, résistance thermique 0,55 m²K/W, conductivité thermique 0,036 W/(mK), raideur dynamique 25 MN/m³, fournissant une réduction du niveau global de pression au bruit de choc de 29 dB, disposé de face, recouvert avec film de polyéthylène de 0,2 mm d'épaisseur et 184 g/m² de masse surfacique et désolidarisation périmétrique réalisée avec le même matériau isolant et bande de polyéthylène, de 5 mm d'épaisseur et 20 cm de largeur, densité 20 kg/m³; préparé pour recevoir une chape de mortier ou de béton. Comprend la bande autoadhésive pour le scellement des joints.
Inclut: Nettoyage et préparation de la surface support. Découpe de l'isolant. Mise en place d'une plinthe périmétrique. Mise en place de l'isolant sur le plancher. Mise en place du film en polyéthylène. Scellement des joints du film de polyéthylène.
Critère pour le métré: Surface mesurée selon documentation graphique du Projet.
Critère pour le mémoire: On mesurera la surface réellement exécutée selon les spécifications du Projet.

| Code | U | Désignation | Quantité | Prix | Montant |
|---|---|---|---|---|---|
| mt16lra080Ha | m² | Panneau en laine minérale non revêtu, aggloméré avec de résines, imputrescible, de 20 mm d'épaisseur, selon NF EN 13162, résistance thermique 0,55 m²K/W, conductivité thermique 0,036 W/(mK), raideur dynamique 25 MN/m³, Euroclasse A1 de réaction au feu selon NF EN 13501-1 et coefficient de résistance à la diffusion de la vapeur d'eau 1, avec code de désignation MW-EN 13162-T6-DS(TH)-WS-WL(P)-SD25-CP5, fournissant une réduction du niveau global de pression au bruit de choc de 29 dB. (matériau) | 1.200 | 5227.72 | 6273.26 |
| mt16png010d | m² | Film de polyéthylène de 0,2 mm d'épaisseur et 184 g/m² de masse surfacique. (matériau) | 1.050 | 351.86 | 369.45 |
| mt16pnc030a | m | Bande de polyéthylène, de 5 mm d'épaisseur et 20 cm de largeur, densité 20 kg/m³, complément pour éviter les ponts acoustiques aux rencontres verticales. (matériau) | 1.050 | 299.68 | 314.66 |
| mt16aaa030 | m | Ruban autoadhésif pour le scellement des joints. (matériau) | 0.100 | 257.46 | 25.75 |
| mo054 | h | Compagnon professionnel III/CP2 poseur d'isolants rigides ou flexibles. (main-d'œuvre) | 0.105 | 1610.98 | 169.15 |
| mo101 | h | Ouvrier professionnel II/OP poseur d'isolants rigides ou flexibles. (main-d'œuvre) | 0.105 | 1171.94 | 123.05 |
| % | % | Frais de chantier des unités d'ouvrage | 2 % | 7275.32 | 145.51 |
|  |  | Coûts directs |  |  | 7420.83 |
