# Faux plafond démontable, situé à une hauteur inférieure à 4 m, constitué lames en PVC, de 85 mm de largeur, avec 15 mm de séparation, couleur blanc, avec fixation avec des tiges métalliques

- Propriété du fichier: CYPE INGENIEROS, S.A.
- Format: FIEBDC-3/2002
- Zone géographique: Mali
- Coûts indirects: 3.00 %
- Frais généraux: 13.00 %
- Bénéfice: 6.00 %
- TVA: 18.00 %

## F Aménagements et finitions

### FL Revêtements de plafonds

#### FLE Plafonds suspendus démontables

**FLE150** m² Faux plafond démontable, situé à une hauteur inférieure à 4 m, constitué lames en PVC, de 85 mm de largeur, avec 15 mm de séparation, couleur blanc, avec fixation avec des tiges métalliques.
Fourniture et montage d'un faux plafond démontable, situé à une hauteur inférieure à 4 m, constitué de lames en PVC, de 85 mm de largeur, avec 15 mm de séparation, couleur blanc, suspendues au plafond à travers une ossature métallique occultée. Comprend les profilés d'arrêt, les pièces spéciales, les poses avec des chevilles, accessoires de suspension et fixation, complètement installé.
Inclut: Implantation des axes principaux de suspension. Fixation dans le plancher et aplomb des éléments de fixation. Alignement et nivellement des profilés d'arrêt latéral sur tout le contour. Découpe et assemblage des lames. Réalisation de vides pour la réception d'éventuels éléments d'ancrage et/ou d'installations.
Critère de métré de projet: Surface mesurée entre les parements, selon documentation graphique du Projet, sans déduire les ouvertures pour les installations.
Critère de mesure de l'ouvrage: On mesurera la surface réellement exécutée selon les spécifications du Projet, sans décompter les ouvertures pour les installations.

| Code | U | Désignation | Quantité | Prix | Montant |
|---|---|---|---|---|---|
| mt12fpv010a | m | Lame en PVC, horizontale, de 85 mm de largeur, avec 15 mm de séparation, couleur blanc, pour faux plafond démontable avec trame occulté. (matériau) | 10.000 | 2.99 | 29.90 |
| mt12fpv020a | m | Profilé d'union en H en PVC, couleur blanc, pour faux plafond démontable à lames. (matériau) | 8.000 | 2.05 | 16.40 |
| mt12fpv020e | m | Profilé d'arrêt périmétrique en PVC, couleur blanc, pour faux plafond démontable à lames. (matériau) | 4.000 | 2.05 | 8.20 |
| mt12fpv030 | m | Support de suspension de plafond, en acier galvanisé, pour faux plafond démontable à lames. (matériau) | 1.500 | 5.59 | 8.39 |
| mt12fac020a | U | Tige métallique en acier galvanisé de 3 mm de diamètre. (matériau) | 3.500 | 0.42 | 1.47 |
| mt12fac021 | kg | Fil d'acier galvanisé de 0,7 mm de diamètre. (matériau) | 0.100 | 1.68 | 0.17 |
| op00fre010 |  | Fraiseuse. | 1.000 | 0.00 | 0.00 |
| op00tal010 |  | Perceuse. | 1.000 | 0.00 | 0.00 |
| mo015 | h | Compagnon professionnel III/CP2 monteur de faux plafonds en plaques de plâtre. (main-d'œuvre) | 0.299 | 1.27 | 0.38 |
| mo082 | h | Ouvrier professionnel II/OP monteur de faux plafonds en plaques de plâtre. (main-d'œuvre) | 0.299 | 0.90 | 0.27 |
| % | % | Coûts directs complémentaires | 2 % | 65.18 | 1.30 |
|  |  | Coûts directs |  |  | 66.48 |
