# Terrasse deck en bois pour extérieur

- Propriété du fichier: CYPE INGENIEROS, S.A.
- Format: FIEBDC-3/2002
- Zone géographique: Mali
- Devise: XOF
- Coûts indirects: 3.00 %
- Frais généraux: 13.00 %
- Bénéfice: 6.00 %
- TVA: 18.00 %

## F Aménagements et finitions

### FS Revêtements de sols

#### FSB Bois

**FSB030** m² Terrasse deck en bois pour extérieur.
Terrasse deck pour extérieur, constituée de planches en bois massif, de pin Suède, de 21x95x1600/2400 mm, fixées avec le système de fixation cachée sur lambourdes en bois de pin maritime (Pinus pinaster), traité en autoclave, avec classe d'emploi 4 selon NF EN 335 de 50x38 mm, séparées de 40 cm entre elles et fixés au support avec des plots de mortier de ciment. Comprend les clips en acier inoxydable pour la fixation des planches aux liteaux et les pièces spéciales.
Critère d'évaluation économique: Le prix ne comprend pas la couche de finition.
Inclut: Implantation, nivellement et fixation des lambourdes. Mise en place des planches de la première rangée, fixées avec un point de mastic élastomère en polyuréthane. Fixation d'une rangée de clips sur la lambourde. Présentation des panneaux de la seconde rangée. Mise en place des clips entre les panneaux. Mise en place et fixation des rangées successives.
Critère pour le métré: Surface utile, mesurée selon documentation graphique du Projet. Le métré par casses et découpes n'a pas été augmenté, puisque 5% de pièces de plus ont été considérées dans la décomposition.
Critère pour le mémoire: On mesurera la surface réellement exécutée selon les spécifications du Projet.

| Code | U | Désignation | Quantité | Prix | Montant |
|---|---|---|---|---|---|
| mt18mva015c | m | Lambourde de 50x38 mm de section, en bois de pin maritime (Pinus pinaster), traité en autoclave, avec classe d'emploi 4, selon NF EN 335, finition brossée, avec une humidité inférieure à 20%. (matériau) | 2.600 | 2151.19 | 5593.09 |
| mt08aaa010a | m³ | Eau. (matériau) | 0.006 | 1092.17 | 6.55 |
| mt01arg005a | t | Sable de carrière, pour mortier confectionné sur le chantier. (matériau) | 0.005 | 11429.39 | 57.15 |
| mt08cem000a | kg | Ciment gris en sacs. (matériau) | 0.750 | 79.36 | 59.52 |
| mt18mta030ij | m² | Planches en bois massif, de pin Suède, de 21x95x1600/2400 mm, non traité, pour brossage et application d'un traitement protecteur et décoratif sur site; avec accessoires de montage. Selon NF EN 13810-1 et NF EN 14342 (matériau) | 1.050 | 19554.36 | 20532.08 |
| mt18mva021 | U | Accessoires de montage pour la mise en place d'un plancher massif flottant avec clips. (matériau) | 1.000 | 1850.03 | 1850.03 |
| mt18acc020 | U | Kit de fixation pour terrasse deck, composé d'un clip en acier inoxydable, en forme d'oméga, pour l'assemblage des lattes, et vis en acier inoxydable, pour la fixation du clip à la lambourde. (matériau) | 25.000 | 292.56 | 7314.00 |
| op00cla010 |  | Cloueuse pneumatique. | 1.000 | 0.00 | 0.00 |
| op00cep010 |  | Varlope. | 1.000 | 0.00 | 0.00 |
| op00tro010 |  | Scie à tronçonner. | 1.000 | 0.00 | 0.00 |
| mo025 | h | Compagnon professionnel III/CP2 parqueteur. (main-d'œuvre) | 0.715 | 1582.28 | 1131.33 |
| mo063 | h | Ouvrier professionnel II/OP parqueteur. (main-d'œuvre) | 0.715 | 1182.79 | 845.69 |
| % | % | Frais de chantier des unités d'ouvrage | 2 % | 37389.44 | 747.79 |
|  |  | Coûts directs |  |  | 38137.23 |
