# Revêtement de sol intérieur continu, décoratif, de granito coulé en place, avec du mortier à base de résine époxy

- Propriété du fichier: CYPE INGENIEROS, S.A.
- Format: FIEBDC-3/2002
- Zone géographique: Mali
- Devise: XOF
- Coûts indirects: 3.00 %
- Frais généraux: 13.00 %
- Bénéfice: 6.00 %
- TVA: 18.00 %

## F Aménagements et finitions

### FS Revêtements de sols

#### FSG Ciment/Granito

**FSG050** m² Revêtement de sol intérieur continu, décoratif, de granito coulé en place, avec du mortier à base de résine époxy.
Revêtement de sol intérieur continu, décoratif, de granito coulé en place, de 8 mm d'épaisseur, résistance au glissement entre 35 et 45, réalisé sur surface support en mortier de ciment ou en béton. IMPRESSION: impression époxy à deux composants, sans dissolvants, appliquée au rouleau, 0,5 kg/m². COUCHE DE MORTIER: mortier époxy à deux composants, à base de résines époxy, charges minérales et granulat de marbre, de granulométrie comprise entre 3 et 8 mm, appliqué à la truelle, 31,75 kg/m². COUCHE DE SCELLEMENT: mastic-colle, à base de polymères élastomériques, transparente, appliqué avec une polisseuse, 0,15 l/m².
Critère d'évaluation économique: Le prix ne comprend ni la surface support ni la réalisation des joints.
Inclut: Implantation et marquage des niveaux. Application de la couche d'impression. Préparation du mortier. Coulage et extension de la couche de mortier. Dégrossi. Aplanissement. Affinage. Lavage du revêtement. Application de la couche de scellement. Nettoyage final de la surface terminée.
Critère pour le métré: Surface mesurée en projection horizontale, selon documentation graphique du Projet.
Critère pour le mémoire: On mesurera, en projection horizontale, la surface réellement exécutée selon les spécifications du Projet.

| Code | U | Désignation | Quantité | Prix | Montant |
|---|---|---|---|---|---|
| mt28mct010a | kg | Impression époxy à deux composants, sans dissolvants, pour améliorer l'adhérence des supports de mortier de ciment et de béton, à appliquer au rouleau. (matériau) | 0.500 | 12717.86 | 6358.93 |
| mt28mct020a | kg | Mortier époxy à deux composants, à base de résines époxy, charges minérales et granulat de marbre, de granulométrie comprise entre 3 et 8 mm, pour revêtements de sols continus de granito "in situ", à appliquer à la truelle. (matériau) | 31.750 | 3218.19 | 102177.53 |
| mt28mct040a | l | Mastic-colle, à base de polymères élastomériques, transparente, avec résistance au glissement entre 35 et 45 selon DIN CEN/TS 12633, pour revêtements de sols continus de granito "in situ", à appliquer avec une polisseuse. (matériau) | 0.150 | 33300.49 | 4995.07 |
| mq08war151 | h | Polisseuse à vitesse élevée pour revêtements de sols de granito coulé en place, composée de plateaux rotationnels auxquels est couplée une série de meules abrasives diamantées. (matériel) | 0.464 | 1946.39 | 903.12 |
| mq08war156 | h | Polisseuse de sol à vitesse élevée pour revêtements de sols de granito coulé en place, avec tampon en éponge synthétique. (matériel) | 0.348 | 3517.57 | 1224.11 |
| op00lij010 |  | Ponceuse-polisseuse. | 1.000 | 0.00 | 0.00 |
| mo020 | h | Compagnon professionnel III/CP2 construction. (main-d'œuvre) | 1.001 | 1582.28 | 1583.86 |
| mo113 | h | Ouvrier d'exécution I/OE1 construction. (main-d'œuvre) | 0.572 | 1139.57 | 651.83 |
| mo037 | h | Compagnon professionnel III/CP2 polisseur de revêtements de sols. (main-d'œuvre) | 0.572 | 1582.28 | 905.06 |
| mo075 | h | Ouvrier professionnel II/OP polisseur de revêtements de sols. (main-d'œuvre) | 0.429 | 1182.79 | 507.42 |
| % | % | Frais de chantier des unités d'ouvrage | 2 % | 119306.93 | 2386.14 |
|  |  | Coûts directs |  |  | 121693.07 |
