# Préparation de la surface d'une chape en béton, pour l'application postérieure d'un revêtement

- Propriété du fichier: CYPE INGENIEROS, S.A.
- Format: FIEBDC-3/2002
- Zone géographique: Mali
- Devise: XOF
- Coûts indirects: 3.00 %
- Frais généraux: 13.00 %
- Bénéfice: 6.00 %
- TVA: 18.00 %

## F Aménagements et finitions

### FS Revêtements de sols

#### FSM Béton et mortier

**FSM030** m² Préparation de la surface d'une chape en béton, pour l'application postérieure d'un revêtement.
Préparation de la surface d'une chape en béton, pour l'application postérieure d'un revêtement, avec dégrossissement mécanique, obtenant une rugosité inférieure à 2 mm.
Inclut: Dégrossissement mécanique du béton. Nettoyage de la surface support. Retrait et entassement des restes générés. Chargement des restes générés dans le camion ou la benne.
Critère pour le métré: Surface mesurée selon documentation graphique du Projet.
Critère pour le mémoire: On mesurera la surface réellement exécutée selon les spécifications du Projet, en déduisant la surface occupée par les poteaux situés dans le périmètre.

| Code | U | Désignation | Quantité | Prix | Montant |
|---|---|---|---|---|---|
| mq06aca010 | h | Ponceuse avec disque de diamant pour surfaces en béton, avec système d'aspiration. (matériel) | 0.104 | 2693.89 | 280.16 |
| mq08gel010k | h | Groupe électrogène insonorisé, triphasé, de 45 kVA de puissance. (matériel) | 0.104 | 2513.95 | 261.45 |
| mo020 | h | Compagnon professionnel III/CP2 construction. (main-d'œuvre) | 0.129 | 1567.76 | 202.24 |
| mo112 | h | Ouvrier d'exécution I/OE2 construction. (main-d'œuvre) | 0.129 | 1147.59 | 148.04 |
| mo113 | h | Ouvrier d'exécution I/OE1 construction. (main-d'œuvre) | 0.064 | 1129.12 | 72.26 |
| % | % | Frais de chantier des unités d'ouvrage | 2 % | 964.15 | 19.28 |
|  |  | Coûts directs |  |  | 983.43 |
