# Bande protectrice

- Propriété du fichier: CYPE INGENIEROS, S.A.
- Format: FIEBDC-3/2002
- Zone géographique: Mali
- Devise: XOF
- Coûts indirects: 3.00 %
- Frais généraux: 13.00 %
- Bénéfice: 6.00 %
- TVA: 18.00 %

## F Aménagements et finitions

### FZ Zones communes

#### FZL Couloirs

**FZL030** m Bande protectrice.
Bande protectrice en PVC, de 140 mm de largeur et 9 mm d'épaisseur, de couleur blanche, fixée avec adhésif en polyuréthane au parement. Comprend les découpes et les liaisons.
Inclut: Implantation. Fixation de la bande au parement vertical.
Critère pour le métré: Longueur mesurée aux axes, selon documentation graphique du Projet.
Critère pour le mémoire: On mesurera, aux axes, la longueur réellement exécutée selon les spécifications du Projet.

| Code | U | Désignation | Quantité | Prix | Montant |
|---|---|---|---|---|---|
| mt53pdi010dd | m | Bande protectrice en PVC, de 140 mm de largeur et 9 mm d'épaisseur, de couleur blanche. (matériau) | 1.050 | 15919.60 | 16715.58 |
| mt47adc110a | kg | Adhésif spécial de polyuréthane bicomposant. (matériau) | 0.300 | 3993.34 | 1198.00 |
| mo011 | h | Compagnon professionnel III/CP2 monteur. (main-d'œuvre) | 0.064 | 1313.23 | 84.05 |
| mo080 | h | Ouvrier professionnel II/OP monteur. (main-d'œuvre) | 0.064 | 955.53 | 61.15 |
| % | % | Frais de chantier des unités d'ouvrage | 2 % | 18058.78 | 361.18 |
|  |  | Coûts directs |  |  | 18419.96 |
