# Réhabilitation énergétique de façade

- Propriété du fichier: CYPE INGENIEROS, S.A.
- Format: FIEBDC-3/2002
- Zone géographique: Mali
- Coûts indirects: 3.00 %
- Frais généraux: 13.00 %
- Bénéfice: 6.00 %
- TVA: 18.00 %

## R Rénovation énergétique

### RF Murs

#### RFE Systèmes d'isolation par l'extérieur

**RFE050** m² Réhabilitation énergétique de façade, par isolation thermique de sa face extérieure, avec le système Veture, formé de panneaux isolants préfabriqués constitués de plaquettes céramiques de grès, couleur rouge, unies à un panneau rigide en polystyrène extrudé, de 30 mm d'épaisseur; les panneaux préfabriqués étant fixés au parement support avec chevilles en polyamide, vis en acier zingué et dispositifs auxiliaires de fixation; scellage de joints entre panneaux préfabriqués avec adhésif en caoutchouc de silicone; mise en place de plaquettes individuelles d'union entre panneaux préfabriqués avec adhésif cémenteux amélioré, C2 TE S2 et jointoiement final des plaquettes avec du mortier, type CG2.
Réhabilitation énergétique de façade, par isolation thermique de sa face extérieure, avec le système Veture, formé de panneaux isolants préfabriqués de 1240x600x48 mm, constitués de plaquettes céramiques de grès, selon NF EN ISO 10545-11, couleur rouge, unies à un panneau rigide en polystyrène extrudé, selon NF EN 13164, de 30 mm d'épaisseur, résistance à la compression >= 300 kPa, résistance thermique 0,9 m²K/W, conductivité thermique 0,034 W/(mK), Euroclasse E de réaction au feu, les panneaux préfabriqués étant fixés au parement support avec chevilles en polyamide, vis en acier zingué et dispositifs auxiliaires de fixation; scellage de joints entre panneaux préfabriqués avec adhésif en caoutchouc de silicone; mise en place de plaquettes individuelles d'union entre panneaux préfabriqués avec adhésif cémenteux amélioré, C2 TE S2, hautement déformable, de prise normale, avec glissement réduit et temps ouvert augmenté, et jointoiement final des plaquettes avec du mortier, type CG2. Comprend les pièces spéciales et le nettoyage final de la façade à la taloche humidifiée avec de l'eau.
Inclut: Coupe et préparation des panneaux préfabriqués. Mise en place et fixation des panneaux préfabriqués sur le revêtement. Scellage des joints entre panneaux. Mise en place des plaquettes d'ajustage et des pièces spéciales. Jointoiement des plaquettes. Nettoyage final de la façade.
Critère de métré de projet: Surface mesurée selon documentation graphique du Projet, en déduisant les ouvertures de surface supérieure à 1 m², en ajoutant en échange la surface de la partie intérieure de l'ouverture, correspondant au développement des jambages et des linteaux. Le métré par ruptures et recoupes n'a pas été incrémentée 5% de pièces de plus a été considéré dans la décomposition.
Critère de mesure de l'ouvrage: On mesurera la surface réellement exécutée selon les spécifications du Projet, en déduisant les ouvertures de surface supérieure à 1 m², en ajoutant en échange la surface de la partie intérieure du vide, correspondant au développement des jambages et des linteaux.

| Code | U | Désignation | Quantité | Prix | Montant |
|---|---|---|---|---|---|
| mt12ppg010a | U | Panneau préfabriqué de 1240x600x48 mm, composé de plaquettes céramiques de grès, selon NF EN ISO 10545-11, couleur rouge, unies à un panneau rigide en polystyrène extrudé, selon NF EN 13164, de 30 mm d'épaisseur, résistance à la compression >= 300 kPa, résistance thermique 0,9 m²K/W, conductivité thermique 0,034 W/(mK), Euroclasse E de réaction au feu, y compris dispositifs auxiliaires de fixation et plaquettes individuelles. (matériau) | 1.420 | 73.08 | 103.77 |
| mt12ppg100a | U | Cheville en polyamide et vis en acier zingué, de 8 mm de diamètre et 100 mm de longueur. (matériau) | 7.000 | 0.42 | 2.94 |
| mt12ppg110 | U | Cartouche de 310 cm³ d' adhésif en caoutchouc de silicone. (matériau) | 0.500 | 10.26 | 5.13 |
| mt09mcr211 | kg | Adhésif cémenteux amélioré, C2 TE S2, hautement déformable, de prise normale, avec glissement réduit et temps ouvert augmenté, constitué de ciment à haute résistance, granulats sélectionnés, additifs spéciaux et résines synthétiques. (matériau) | 0.750 | 1.98 | 1.49 |
| mt09mcr100a | kg | Mortier, type CG2, selon NF EN 13888, pour joints de 5 à 30 mm, constitué de ciments à haute résistance, granulats sélectionnés, pigments et additifs spécifiques. (matériau) | 8.500 | 1.17 | 9.95 |
| op00ato010 |  | Tournevis. | 1.000 | 0.00 | 0.00 |
| mo052 | h | Compagnon professionnel III/CP2 poseur de systèmes de façades préfabriqués. (main-d'œuvre) | 0.654 | 1.27 | 0.83 |
| mo099 | h | Ouvrier professionnel II/OP poseur de systèmes de façades préfabriqués. (main-d'œuvre) | 0.654 | 0.90 | 0.59 |
| % | % | Coûts directs complémentaires | 2 % | 124.70 | 2.49 |
|  |  | Coûts directs |  |  | 127.19 |
