# Remblai avec matériau drainant

- Propriété du fichier: CYPE Ingenieros S.A.
- Format: FIEBDC-3/2016
- Logiciel: Générateur de prix de la construction. CYPE Ingenieros, S.A.
- Date: 25/11/2023
- Zone géographique: Mali
- Devise: XOF
- Coûts indirects: 3 %
- Frais généraux: 13 %
- Bénéfice: 6 %
- TVA: 18 %

## A VRD et aménagements extérieurs

### AA Assainissement

#### AAO Drainage

**AAO060** m³ Remblai avec matériau drainant.
Remblai de grave filtrante non classifiée, sur la face extérieure du mur, pour faciliter le drainage des eaux provenant de la pluie, afin d'éviter les inondations et la surpoussée hydrostatique contre les structures de contention, et compactage en couches successives de 30 cm d'épaisseur maximale avec pilonneuse vibrante à guidage manuel.
Critère d'évaluation économique: Le prix ne comprend ni le réseau de drainage ni la réalisation de l'essai Proctor Modifié.
Inclut: Déchargement sur site des granulats à utiliser dans les travaux de remblayage. Implantation générale et des niveaux. Extension du matériau de remblai en couches d'épaisseurs uniformes. Humidification ou assèchement de chaque couche. Compactage.
Critère pour le métré: Volume mesuré sur les plans des profils transversaux du Projet, qui définissent le mouvement des terres à réaliser sur chantier.
Critère pour le mémoire: On mesurera, en profil compacté, le volume réellement exécuté selon les spécifications du Projet, sans inclure les augmentations par excès d'excavation non autorisés.

| Code | U | Désignation | Quantité | Prix | Montant |
|---|---|---|---|---|---|
| mt01ard030b | t | Grave filtrante sans classification. (matériau) | 2.2 | 11964.14 | 26321.108 |
| mq01pan010a | h | Chargeuse sur pneus de 120 kW/1,9 m³. (matériel) | 0.017 | 21014.21 | 357.242 |
| mq04cab010c | h | Camion à benne basculante de 12 t de charge, de 162 kW. (matériel) | 0.017 | 20982.87 | 356.709 |
| mq01mot010b | h | Motoniveleuse de 154 kW. (matériel) | 0.012 | 39118.92 | 469.427 |
| mq02rop020 | h | Pilonneuse vibrante à guidage manuel, de 80 kg, avec plaque de 30x30 cm. (matériel) | 0.029 | 1828.23 | 53.019 |
| mq02cia020j | h | Camion citerne, de 8 m³ de capacité. (matériel) | 0.014 | 55453.23 | 776.345 |
| mo113 | h | Ouvrier d'exécution I/OE1 construction. (main-d'œuvre) | 0.14 | 1061.83 | 148.656 |
| % | % | Frais de chantier des unités d'ouvrage | 2 % | 28482.506 | 569.650 |
|  |  | Coûts directs |  |  | 29052.156 |

Déchets:
- pose: mt01ard030b Grave filtrante sans classification; facteur de déchet 0.00474561

## Ressources

**mt01ard030b** t Grave filtrante sans classification
Données techniques: Coût énergétique 75.000 MJ; Émission de CO2 4.000 kg; Code CED 01 04 08; Masse de l'élément 1000 kg; Volume 0.666667 m3
