# Appui de fenêtre en tôle pliée d'acier galvanisé

- Propriété du fichier: CYPE INGENIEROS, S.A.
- Format: FIEBDC-3/2002
- Zone géographique: Mali
- Devise: XOF
- Coûts indirects: 3.00 %
- Frais généraux: 13.00 %
- Bénéfice: 6.00 %
- TVA: 18.00 %

**ECB010** m Appui de fenêtre en tôle pliée d'acier galvanisé, épaisseur 1,5 mm, développement 300 mm et 5 plis, sur une couche de régularisation de mortier de ciment, confectionné sur chantier, avec adjuvant hydrofuge, dosage 1:6, sur laquelle est appliqué l'adhésif bitumineux d'application à froid pour tôles métalliques, qui sert de base au profil en tôle d'acier et scellage des joints entre pièces et des assemblages avec les murs avec adhésif spécial pour métaux.
Fourniture et mise en place d'appui de fenêtre en tôle pliée d'acier galvanisé, épaisseur 1,5 mm, développement 300 mm et 5 plis, avec larmier et encastré dans les jambages, en couvrant les tablettes, les rebords des parements, les corniches de façade, etc., sur une couche de régularisation de mortier de ciment, confectionné sur chantier, avec adjuvant hydrofuge, dosage 1:6, de 4 cm d'épaisseur, en créant une pente suffisante pour l'évacuation de l'eau, sur laquelle est appliqué l'adhésif bitumineux d'application à froid pour tôles métalliques, qui sert de base au profil en tôle d'acier et scellage des joints entre pièces et des assemblages avec les murs avec adhésif spécial pour métaux. Comprend l'implantation, les découpes et le nettoyage final.
Inclut: Implantation des pièces dans l'ouverture ou l'arrêt. Préparation et régularisation du support. Mise en place et fixation des pièces métalliques, nivelées horizontalement et verticalement. Scellage des joints et nettoyage de l'appui de fenêtre.
Critère de métré de projet: Longueur de la largeur du vide, mesurée selon documentation graphique du Projet, incrémentée de 5 cm de chaque côté.
Critère de mesure de l'ouvrage: On mesurera la longueur réellement exécutée selon les spécifications du Projet, y compris les encastrement dans les jambages.

| Code | U | Désignation | Quantité | Prix | Montant |
|---|---|---|---|---|---|
| mt20vme020y | m | Appui de fenêtre en tôle pliée d'acier galvanisé, épaisseur 1,5 mm, développement 300 mm et 5 plis, avec larmier. (matériau) | 1.000 | 4448.54 | 4448.54 |
| mt08aaa010a | m³ | Eau. (matériau) | 0.015 | 958.35 | 14.38 |
| mt01arg005a | t | Sable de carrière, pour mortier confectionné sur le chantier. (matériau) | 0.122 | 9859.03 | 1202.80 |
| mt08cem000a | kg | Ciment gris en sacs. (matériau) | 18.750 | 69.64 | 1305.75 |
| mt08adt010 | kg | Adjuvant hydrofuge pour imperméabilisation des mortiers ou des bétons. (matériau) | 0.375 | 766.68 | 287.51 |
| mt20wwa021 | m | Scellé avec adhésif à froid spécial pour métaux. (matériau) | 2.800 | 972.32 | 2722.50 |
| mt20wwa010 | kg | Adhésif résine époxy. (matériau) | 0.440 | 4723.87 | 2078.50 |
| mq06hor010 | h | Bétonnière. (matériel) | 0.061 | 687.65 | 41.95 |
| mo020 | h | Compagnon professionnel III/CP2 construction. (main-d'œuvre) | 0.339 | 862.91 | 292.53 |
| mo113 | h | Ouvrier d'exécution I/OE1 construction. (main-d'œuvre) | 1.187 | 609.78 | 723.81 |
| % | % | Coûts directs complémentaires | 2 % | 13118.27 | 262.37 |
|  |  | Coûts directs |  |  | 13380.64 |
