# Imperméabilisation d'un joint de construction extérieur, en contact avec l'eau, par mise en place de bande en PVC-P, de 240 mm de largeur et 4 mm d'épaisseur, couleur grise

- Propriété du fichier: CYPE INGENIEROS, S.A.
- Format: FIEBDC-3/2002
- Zone géographique: Mali
- Devise: XOF
- Coûts indirects: 3.00 %
- Frais généraux: 13.00 %
- Bénéfice: 6.00 %
- TVA: 18.00 %

**EEJ100** m Imperméabilisation d'un joint de construction extérieur, en contact avec l'eau, par mise en place de bande en PVC-P, de 240 mm de largeur et 4 mm d'épaisseur, couleur grise.
Réalisation de l'imperméabilisation d'un joint de construction extérieur, exposé à la pression hydrostatique, temporelle ou permanente, par mise en place de bande en PVC-P, de 240 mm de largeur et 4 mm d'épaisseur, couleur grise. Comprend la préparation de la surface support, assemblages soudés et pièces spéciales.
Inclut: Nettoyage du support. Mise en place du ruban.
Critère de métré de projet: Longueur mesurée selon documentation graphique du Projet.
Critère de mesure de l'ouvrage: On mesurera la longueur réellement exécutée selon les spécifications du Projet.

| Code | U | Désignation | Quantité | Prix | Montant |
|---|---|---|---|---|---|
| mt15sjd110j | m | Bande en PVC-P, de 240 mm de largeur et 4 mm d'épaisseur, couleur grise, pour étanchéisation de joints de construction extérieurs, y compris les agrafes de fixation. (matériau) | 1.050 | 6256.25 | 6569.06 |
| mo032 | h | Compagnon professionnel III/CP2 poseur de produits imperméabilisants. (main-d'œuvre) | 0.131 | 862.91 | 113.04 |
| % | % | Coûts directs complémentaires | 2 % | 6682.10 | 133.64 |
|  |  | Coûts directs |  |  | 6815.74 |
