# Peinture au silicate sur parement extérieur

- Propriété du fichier: CYPE Ingenieros S.A.
- Format: FIEBDC-3/2016
- Logiciel: Générateur de prix de la construction. CYPE Ingenieros, S.A.
- Date: 16/04/2024
- Zone géographique: Mali
- Devise: XOF
- Coûts indirects: 3 %
- Frais généraux: 13 %
- Bénéfice: 6 %
- TVA: 18 %

## E Enveloppe et finition extérieure

### EP Peintures

#### EPM Peintures minérales

**EPM010** m² Peinture au silicate sur parement extérieur.
Application manuelle de deux couches de peinture au silicate, couleur blanche, finition mate, texture lisse, la première couche diluée avec 10% d'eau et la suivante non diluée, (rendement: 0,1 l/m² chaque couche); application préalable d'une couche d'impression, à base de solutions de silicate potassique, sur parement extérieur en mortier de ciment.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pir120a | l | Impression non organique, incolore, à base de silicate potassique modifié; à appliquer à la brosse, au rouleau ou au pistolet. (matériau) | 0.1 | 4649.28 | 464.928 |
| mt27pir112c | l | Peinture pour extérieur, à base de copolymères acryliques et silicate potassique en dispersion aqueuse, dioxyde de titane et pigments de type "extenseur" sélectionnés, couleur blanche, finition mate, texture lisse, imperméable à l'eau de pluie, perméable à la vapeur d'eau, antimoisissure, autonettoyante, respirante et résistante aux rayons UV; à appliquer à la brosse, au rouleau ou au pistolet. (matériau) | 0.2 | 3142.28 | 628.456 |
| mt27pfs020b | l | Impression régulatrice d'absorption à base de solutions de silicate potassique et émulsions acryliques, à appliquer à la brosse, au rouleau ou au pistolet. (matériau) | 0.02 | 13794.87 | 275.897 |
| mo038 | h | Compagnon professionnel III/CP2 peintre. (main-d'œuvre) | 0.217 | 1567.76 | 340.204 |
| mo076 | h | Ouvrier professionnel II/OP peintre. (main-d'œuvre) | 0.217 | 1171.94 | 254.311 |
| % | % | Frais de chantier des unités d'ouvrage | 2 % | 1963.796 | 39.276 |
|  |  | Coûts directs |  |  | 2003.072 |

Déchets:
- pose: mt27pir120a; facteur de déchet 0.06
- pose: mt27pir112c; facteur de déchet 0.055
- pose: mt27pfs020b; facteur de déchet 0.03

## Ressources

**mt27pir120a** l Impression non organique
Données techniques: Coût énergétique 0.413 MJ; Émission de CO2 0.021 kg; Code CED 17 09 04; Masse de l'élément 1.02 kg; Volume 0.00068 m3
Déchets:
- emballage: re150104 Emballages métalliques. (composant de déchet); quantité 0.042 kg; Code CED 15 01 04; Masse de l'élément 1 kg; Volume 0.001667 m3

**mt27pir112c** l Peinture pour extérieur
Données techniques: Coût énergétique 42.381 MJ; Émission de CO2 2.094 kg; Code CED 08 01 11; Masse de l'élément 1.48 kg; Volume 0.001644 m3
Déchets:
- emballage: re170203 Plastique. (composant de déchet); quantité 0.023 kg; Code CED 17 02 03; Masse de l'élément 1 kg; Volume 0.001667 m3

**mt27pfs020b** l Impression régulatrice d'absorption à base de solutions de silicate potassique et émulsions acryliques
Données techniques: Coût énergétique 79.628 MJ; Émission de CO2 3.033 kg; Code CED 17 09 04; Masse de l'élément 1.05 kg; Volume 0.0007 m3
Déchets:
- emballage: re150104 Emballages métalliques; quantité 0.064 kg
