# Cloison de gaine technique, avec des plaques de plâtre, système "KNAUF"

- Propriété du fichier: CYPE Ingenieros S.A.
- Format: FIEBDC-3/2016
- Logiciel: Générateur de prix de la construction. CYPE Ingenieros, S.A.
- Date: 04/10/2024
- Zone géographique: Mali
- Devise: XOF
- Coûts indirects: 3 %
- Frais généraux: 13 %
- Bénéfice: 6 %
- TVA: 18 %

## F Aménagements et finitions

### FC Cloisons

#### FCG Gaines techniques

**FCG020** m Cloison de gaine technique, avec des plaques de plâtre, système "KNAUF".
Cloison de gaine technique, dans un coin intérieur de la cloison, de 50 cm de longueur et 25 cm de largeur, réalisée avec plaques de plâtre placées sur une face et ossature simple autoportante, système K251.es, composée de: ossature autoportante de profilés en tôle d'acier galvanisé de 48 mm de largeur, constituée de rails et de montants séparés de 500 mm longitudinalement et 250 mm transversalement, avec une disposition normale "N"; deux plaques type Fireboard GM-F disposées horizontalement sur la face extérieure de la cloison, de 25 mm d'épaisseur chaque plaque; isolation acoustique montée entre les profilés, constituée de panneau semi-rigide en laine minérale, épaisseur 45 mm, selon NF EN 13162. Comprend la bande acoustique de dilatation autoadhésive "KNAUF"; les ancrages des rails et des montants métalliques; la visserie pour la fixation des plaques et la pâte et la bande pour le traitement des joints.
Inclut: Implantation et tracé sur les planchers inférieur et supérieur des cloisons à réaliser. Mise en place d'une bande d'étanchéité et de rails inférieurs, sur le revêtement de sol terminé ou la base d'assise. Mise en place d'une bande d'étanchéité et de rails supérieurs, sous planchers. Mise en place et fixation des montants sur les éléments horizontaux. Fixation des plaques pour la fermeture de la face extérieure de la cloison. Mise en place des panneaux de laine minérale entre les montants. Traitement des joints.
Critère pour le métré: Longueur mesurée selon documentation graphique du Projet.
Critère pour le mémoire: On mesurera la longueur réellement exécutée selon les spécifications du Projet.

| Code | U | Désignation | Quantité | Prix | Montant |
|---|---|---|---|---|---|
| mt12pck020b | m | Bande acoustique de dilatation, autoadhésive, en mousse de polyuréthane à cellules fermées "KNAUF", de 3,2 mm d'épaisseur et 50 mm de largeur, résistance thermique 0,10 m²K/W, conductivité thermique 0,032 W/(mK). (matériau) | 0.338 | 211.83 | 71.599 |
| mt12pfk020b | m | Rail 48/30 "KNAUF" en acier galvanisé, selon NF DTU 25.41 P1-2 et NF EN 14195. (matériau) | 0.675 | 1161.65 | 784.114 |
| mt12pfk010b | m | Montant 48/35 "KNAUF" en acier galvanisé, selon NF DTU 25.41 P1-2 et NF EN 14195. (matériau) | 4 | 1402.58 | 5610.320 |
| mt12pmk010c | m² | Plaque de plâtre renforcée avec un tissu de fibre NF EN 15283-1 GM-F / 1200 / 2600 / 25 / à bords longitudinaux carrés, spécial Fireboard GM-F "KNAUF" avec âme de plâtre et faces revêtues d'un film en fibre de verre; Euroclasse A1 de réaction au feu, selon NF EN 13501-1. (matériau) | 1.575 | 19464.01 | 30655.816 |
| mt12psg220 | U | Fixation composée d'une cheville et d'une vis 5x27. (matériau) | 3.2 | 55.33 | 177.056 |
| mt12ptk010ce | U | Vis autoforeuse TN "KNAUF" 3,5x35. (matériau) | 16.65 | 10.21 | 169.997 |
| mt12ptk010ch | U | Vis autoforeuse TN "KNAUF" 4,2x70. (matériau) | 16.65 | 30.98 | 515.817 |
| mt16lra060b | m² | Panneau semi-rigide en laine minérale, épaisseur 45 mm, selon NF EN 13162, Euroclasse A1 de réaction au feu selon NF EN 13501-1 et coefficient de résistance à la diffusion de la vapeur d'eau 1. (matériau) | 0.788 | 4941.21 | 3893.673 |
| mt12pmk012a | kg | Pâte à joints Fireboard Spachtel "KNAUF", de prise normale (45 minutes), intervalle de température de travail de 10 à 35°C, Euroclasse A1 de réaction au feu, selon NF EN 13501-1, pour application manuelle avec bande à joint, selon NF EN 13963. (matériau) | 0.45 | 663.43 | 298.544 |
| mt12pmk013 | m | Bande à joint Fireboard "KNAUF". (matériau) | 2.4 | 43.02 | 103.248 |
| mo053 | h | Compagnon professionnel III/CP2 plaquiste. (main-d'œuvre) | 0.331 | 1625.89 | 538.170 |
| mo100 | h | Ouvrier professionnel II/OP plaquiste. (main-d'œuvre) | 0.121 | 1182.79 | 143.118 |
| % | % | Frais de chantier des unités d'ouvrage | 2 % | 42961.472 | 859.229 |
|  |  | Coûts directs |  |  | 43820.701 |

Déchets:
- pose: mt12pck020b; facteur de déchet 0.06
- pose: mt12pfk020b Rail 48/30 "KNAUF" en acier galvanisé, selon NF DTU 25.41 P1-2 et NF EN 14195; facteur de déchet 0.0186017
- pose: mt12pfk010b Montant 48/35 "KNAUF" en acier galvanisé, selon NF DTU 25.41 P1-2 et NF EN 14195; facteur de déchet 0.0174897
- pose: mt12pmk010c; facteur de déchet 0.00968785
- pose: mt12ptk010ce Vis autoforeuse TN "KNAUF" 3,5x35; facteur de déchet 0.00526316
- pose: mt12ptk010ch Vis autoforeuse TN "KNAUF" 4,2x70; facteur de déchet 0.00515152
- pose: mt16lra060b; facteur de déchet 0.048
- pose: mt12pmk012a; facteur de déchet 0.03
- pose: mt12pmk013 Bande à joint Fireboard "KNAUF"; facteur de déchet 0.044

## Ressources

**mt12pck020b** m Bande acoustique de dilatation
Données techniques: Coût énergétique 1.712 MJ; Émission de CO2 0.083 kg; Code CED 17 06 04; Masse de l'élément 0.0112 kg; Volume 0.000019 m3
Déchets:
- emballage: re170203 Plastique. (composant de déchet); quantité 0.001 kg; Code CED 17 02 03; Masse de l'élément 1 kg; Volume 0.001667 m3

**mt12pfk020b** m Rail 48/30 "KNAUF" en acier galvanisé, selon NF DTU 25.41 P1-2 et NF EN 14195
Données techniques: Coût énergétique 77.385 MJ; Émission de CO2 2.373 kg; Code CED 17 04 05; Masse de l'élément 0.58 kg; Volume 0.000276 m3
Déchets:
- emballage: re170203 Plastique; quantité 0.005 kg

**mt12pfk010b** m Montant 48/35 "KNAUF" en acier galvanisé, selon NF DTU 25.41 P1-2 et NF EN 14195
Données techniques: Coût énergétique 77.409 MJ; Émission de CO2 2.374 kg; Code CED 17 04 05; Masse de l'élément 0.58 kg; Volume 0.000276 m3
Déchets:
- emballage: re170203 Plastique; quantité 0.005 kg

**mt12pmk010c** m² Plaque de plâtre renforcée avec un tissu de fibre NF EN 15283-1 GM-F / 1200 / 2600 / 25 / à bords longitudinaux carrés
Données techniques: Coût énergétique 526.244 MJ; Émission de CO2 7.852 kg; Code CED 17 08 02; Masse de l'élément 20 kg; Volume 0.02 m3
Déchets:
- emballage: re170203 Plastique; quantité 0.011 kg

**mt12ptk010ce** U Vis autoforeuse TN "KNAUF" 3,5x35
Données techniques: Coût énergétique 0.019 MJ; Émission de CO2 0.002 kg; Code CED 17 04 05; Masse de l'élément 0.0019 kg
Déchets:
- emballage: re150101 Emballages en papier et en carton. (composant de déchet); quantité 0.001 kg; Code CED 15 01 01; Masse de l'élément 1 kg; Volume 0.001333 m3

**mt12ptk010ch** U Vis autoforeuse TN "KNAUF" 4,2x70
Données techniques: Coût énergétique 0.033 MJ; Émission de CO2 0.003 kg; Code CED 17 04 05; Masse de l'élément 0.0033 kg; Volume 0.000002 m3
Déchets:
- emballage: re150101 Emballages en papier et en carton; quantité 0.001 kg

**mt16lra060b** m² Panneau semi-rigide en laine minérale
Données techniques: Coût énergétique 49.135 MJ; Émission de CO2 1.330 kg; Code CED 17 06 04; Masse de l'élément 0.81 kg; Volume 0.00135 m3
Déchets:
- emballage: re170203 Plastique; quantité 0.024 kg

**mt12pmk012a** kg Pâte à joints Fireboard Spachtel "KNAUF"
Données techniques: Coût énergétique 12.798 MJ; Émission de CO2 0.436 kg; Code CED 17 08 02; Masse de l'élément 1 kg; Volume 0.001 m3
Déchets:
- emballage: re170203 Plastique; quantité 0.02 kg

**mt12pmk013** m Bande à joint Fireboard "KNAUF"
Données techniques: Coût énergétique 20.508 MJ; Émission de CO2 0.460 kg; Code CED 17 02 03; Masse de l'élément 0.11 kg; Volume 0.000183 m3
Déchets:
- emballage: re170201 Bois. (composant de déchet); quantité 0.04 kg; Code CED 17 02 01; Masse de l'élément 1 kg; Volume 0.000909 m3
