# Doublage intérieur de placard

- Propriété du fichier: CYPE Ingenieros S.A.
- Format: FIEBDC-3/2016
- Logiciel: Générateur de prix de la construction. CYPE Ingenieros, S.A.
- Date: 04/10/2024
- Zone géographique: Mali
- Devise: XOF
- Coûts indirects: 3 %
- Frais généraux: 13 %
- Bénéfice: 6 %
- TVA: 18 %

## F Aménagements et finitions

### FK Menuiseries intérieures et meubles

#### FKA Armoires encastrées et placards

**FKA020** m² Doublage intérieur de placard.
Doublage intérieur de placard, réalisé avec panneau de particules agglomérées, recouvert sur les deux faces de papier mélaminé, finition à choisir, de 16 mm d'épaisseur. Mise en place: avec un adhésif.
Inclut: Nettoyage et préparation de la surface support. Implantation. Découpe et préparation du revêtement. Application de l'adhésif. Mise en place et fixation du revêtement.
Critère pour le métré: Surface mesurée selon documentation graphique du Projet.
Critère pour le mémoire: On mesurera la surface réellement exécutée selon les spécifications du Projet.

| Code | U | Désignation | Quantité | Prix | Montant |
|---|---|---|---|---|---|
| mt29tma140 | kg | Adhésif en caoutchouc synthétique, d'application à deux faces, pour revêtements décoratifs en bois. (matériau) | 0.1 | 3527.96 | 352.796 |
| mt29tmf010c | m² | Panneau de particules agglomérées, recouvert sur les deux faces de papier mélaminé, finition à choisir, de 16 mm d'épaisseur. (matériau) | 1.05 | 7269.92 | 7633.416 |
| mo017 | h | Compagnon professionnel III/CP2 menuisier bois. (main-d'œuvre) | 0.561 | 1605.16 | 900.495 |
| mo058 | h | Ouvrier professionnel II/OP menuisier bois. (main-d'œuvre) | 0.561 | 1190.11 | 667.652 |
| % | % | Frais de chantier des unités d'ouvrage | 2 % | 9554.359 | 191.087 |
|  |  | Coûts directs |  |  | 9745.446 |

Déchets:
- pose: mt29tmf010c; facteur de déchet 0.0112855

## Ressources

**mt29tma140** kg Adhésif en caoutchouc synthétique, d'application à deux faces, pour revêtements décoratifs en bois
Données techniques: Coût énergétique 89.324 MJ; Émission de CO2 3.894 kg
Déchets:
- emballage: re170203 Plastique. (composant de déchet); quantité 0.005 kg; Code CED 17 02 03; Masse de l'élément 1 kg; Volume 0.001667 m3

**mt29tmf010c** m² Panneau de particules agglomérées
Données techniques: Coût énergétique 265.955 MJ; Émission de CO2 3.485 kg; Code CED 17 02 01; Masse de l'élément 8 kg; Volume 0.007273 m3
Déchets:
- emballage: re170203 Plastique; quantité 0.026 kg
