# Vernissage d'une marche en bois avec un vernis synthétique

- Propriété du fichier: CYPE Ingenieros S.A.
- Format: FIEBDC-3/2016
- Logiciel: Générateur de prix de la construction. CYPE Ingenieros, S.A.
- Date: 04/10/2024
- Zone géographique: Mali
- Devise: XOF
- Coûts indirects: 3 %
- Frais généraux: 13 %
- Bénéfice: 6 %
- TVA: 18 %

## F Aménagements et finitions

### FP Peintures

#### FPB Spéciales bois

**FPB030** U Vernissage d'une marche en bois avec un vernis synthétique.
Application manuelle de deux couches de vernis synthétique à deux composants, finition brillante, inodore, incolore, appliqué à la brosse, au rouleau ou au pistolet, non diluée, (rendement: 0,166 l/m² chaque couche); (), sur surface de marche en bois massif, sur toutes ses faces et bords, à l'intérieur.
Critère d'évaluation économique: Le prix comprend la protection des éléments du contour qui pourraient être affectés pendant les travaux, mais il ne comprend pas la préparation du support.
Inclut: Application d'une couche de fond et une couche de finition.
Critère pour le métré: Nombre d'unités prévues, selon documentation graphique du Projet.
Critère pour le mémoire: On mesurera le nombre d'unités réellement exécutées selon les spécifications du Projet.

| Code | U | Désignation | Quantité | Prix | Montant |
|---|---|---|---|---|---|
| mt27bsj070b | l | Vernis synthétique à deux composants pour intérieur, incolore, finition brillante, à base de résines de polyuréthane, avec résistance au glissement entre 15 et 35 selon DIN CEN/TS 12633, à appliquer à la brosse, au rouleau ou au pistolet. (matériau) | 0.183 | 8546.95 | 1564.092 |
| mo038 | h | Compagnon professionnel III/CP2 peintre. (main-d'œuvre) | 0.233 | 1582.28 | 368.671 |
| mo076 | h | Ouvrier professionnel II/OP peintre. (main-d'œuvre) | 0.039 | 1182.79 | 46.129 |
| % | % | Frais de chantier des unités d'ouvrage | 2 % | 1978.892 | 39.578 |
|  |  | Coûts directs |  |  | 2018.470 |

Déchets:
- pose: mt27bsj070b; facteur de déchet 0.055

## Ressources

**mt27bsj070b** l Vernis synthétique à deux composants pour intérieur
Données techniques: Coût énergétique 32.154 MJ; Émission de CO2 1.909 kg; Code CED 08 01 11; Masse de l'élément 1 kg; Volume 0.001111 m3
Déchets:
- emballage: re150104 Emballages métalliques. (composant de déchet); quantité 0.038 kg; Code CED 15 01 04; Masse de l'élément 1 kg; Volume 0.001667 m3
