# Bande protectrice

- Propriété du fichier: CYPE Ingenieros S.A.
- Format: FIEBDC-3/2016
- Logiciel: Générateur de prix de la construction. CYPE Ingenieros, S.A.
- Date: 17/02/2023
- Zone géographique: Mali
- Devise: XOF
- Coûts indirects: 3 %
- Frais généraux: 13 %
- Bénéfice: 6 %
- TVA: 18 %

## F Aménagements et finitions

### FZ Zones communes

#### FZL Couloirs

**FZL030** m Bande protectrice.
Bande protectrice en PVC, de 140 mm de largeur et 9 mm d'épaisseur, de couleur blanche, fixée avec adhésif en polyuréthane au parement. Comprend les découpes et les liaisons.
Inclut: Implantation. Fixation de la bande au parement vertical.
Critère pour le métré: Longueur mesurée aux axes, selon documentation graphique du Projet.
Critère pour le mémoire: On mesurera, aux axes, la longueur réellement exécutée selon les spécifications du Projet.

| Code | U | Désignation | Quantité | Prix | Montant |
|---|---|---|---|---|---|
| mt53pdi010dd | m | Bande protectrice en PVC, de 140 mm de largeur et 9 mm d'épaisseur, de couleur blanche. (matériau) | 1.05 | 15919.6 | 16715.580 |
| mt47adc110a | kg | Adhésif spécial de polyuréthane bicomposant. (matériau) | 0.3 | 3993.34 | 1198.002 |
| mo011 | h | Compagnon professionnel III/CP2 monteur. (main-d'œuvre) | 0.064 | 1313.23 | 84.047 |
| mo080 | h | Ouvrier professionnel II/OP monteur. (main-d'œuvre) | 0.064 | 955.53 | 61.154 |
| % | % | Frais de chantier des unités d'ouvrage | 2 % | 18058.783 | 361.176 |
|  |  | Coûts directs |  |  | 18419.959 |

Déchets:
- pose: mt53pdi010dd Bande protectrice en PVC, de 140 mm de largeur et 9 mm d'épaisseur, de couleur blanche; facteur de déchet 0.028
- pose: mt47adc110a Adhésif spécial de polyuréthane bicomposant; facteur de déchet 0.038685

## Ressources

**mt53pdi010dd** m Bande protectrice en PVC, de 140 mm de largeur et 9 mm d'épaisseur, de couleur blanche
Données techniques: Coût énergétique 77.798 MJ; Émission de CO2 8.554 kg; Code CED 17 02 03; Masse de l'élément 1.75 kg; Volume 0.002917 m3
Déchets:
- emballage: re170203 Plastique. (composant de déchet); quantité 0.003 kg; Code CED 17 02 03; Masse de l'élément 1 kg; Volume 0.001667 m3

**mt47adc110a** kg Adhésif spécial de polyuréthane bicomposant
Données techniques: Coût énergétique 144.471 MJ; Émission de CO2 7.014 kg; Code CED 17 09 04; Masse de l'élément 1 kg; Volume 0.000667 m3
Déchets:
- emballage: re170203 Plastique; quantité 0.003 kg
