# Démolition d'une structure métallique légère autoportante de toiture inclinée

- Propriété du fichier: CYPE Ingenieros S.A.
- Format: FIEBDC-3/2016
- Logiciel: Générateur de prix de la construction. CYPE Ingenieros, S.A.
- Date: 16/04/2024
- Zone géographique: Mali
- Devise: XOF
- Coûts indirects: 3 %
- Frais généraux: 13 %
- Bénéfice: 6 %
- TVA: 18 %

## G Structure et gros oeuvre

### GC Charpentes et couvertures autoportantes

#### GCD Démolition

**GCD050** m² Démolition d'une structure métallique légère autoportante de toiture inclinée.
Démolition d'une structure métallique légère autoportante de toiture inclinée à deux pans, avec un poste d'oxycoupage, sans affecter la stabilité des éléments constructifs sur lesquels elle s'appuie, et chargement manuel dans le camion ou la benne.
Inclut: Démolition de l'élément. Fragmentation des décombres en pièces maniables. Retrait et stockage des décombres. Nettoyage des restes d'ouvrage. Chargement manuel des décombres dans le camion ou la benne.
Critère pour le métré: Surface mesurée selon documentation graphique du Projet.
Critère pour le mémoire: On mesurera la surface réellement démolie selon les spécifications du Projet.

| Code | U | Désignation | Quantité | Prix | Montant |
|---|---|---|---|---|---|
| mq08sol010 | h | Poste d'oxycoupage, avec acétylène comme combustible et oxygène comme comburant. (matériel) | 0.25 | 3855.15 | 963.788 |
| mo019 | h | Compagnon professionnel III/CP2 soudeur. (main-d'œuvre) | 0.32 | 1588.31 | 508.259 |
| mo113 | h | Ouvrier d'exécution I/OE1 construction. (main-d'œuvre) | 1.598 | 1129.12 | 1804.334 |
| % | % | Frais de chantier des unités d'ouvrage | 2 % | 3276.381 | 65.528 |
|  |  | Coûts directs |  |  | 3341.909 |

Déchets:
- démolition: ruo080111 Déchets de peinture et de vernis contenant des dissolvants organiques ou autres substances dangereuses. (composant de déchet); quantité 0.179 kg; Code CED 08 01 11; Masse de l'élément 1 kg; Volume 0.001111 m3
- démolition: ruo170405 Fer et acier. (composant de déchet); quantité 18.75 kg; Code CED 17 04 05; Masse de l'élément 1 kg; Volume 0.000476 m3
