# Cheville à verrouillage de forme sur élément en béton

- Propriété du fichier: CYPE Ingenieros S.A.
- Format: FIEBDC-3/2016
- Logiciel: Générateur de prix de la construction. CYPE Ingenieros, S.A.
- Date: 04/10/2024
- Zone géographique: Mali
- Devise: XOF
- Coûts indirects: 3 %
- Frais généraux: 13 %
- Bénéfice: 6 %
- TVA: 18 %

## G Structure et gros oeuvre

### GX Ancrages

#### GXM Fixations mécaniques

**GXM030** U Cheville à verrouillage de forme sur élément en béton.
Ancrage mécanique par verrouillage de forme avec cheville à verrouillage de forme, en acier galvanisé qualité 8.8, selon NF EN ISO 898-1, M10x100/20, à mettre en place avant la pièce à fixer, de 10 mm de diamètre et 150 mm de longueur, insérée dans un perçage de 20 mm de diamètre et 100 mm de profondeur, réalisé avec une perceuse avec marteau percuteur et mèche, sur élément fissuré ou non fissuré en béton de 20 N/mm² de résistance caractéristique minimale et 50 N/mm² de résistance caractéristique maximale.
Inclut: Implantation de la position de l'ancrage. Mise en place de la pièce à fixer. Exécution de la perforation. Nettoyage de la poussière résultante. Introduction de l'ancrage. Mise en place de l'ancrage. Application du couple de serrage avec une clé dynamométrique. Nettoyage des restes excédants.
Critère pour le métré: Nombre d'unités prévues, selon documentation graphique du Projet.
Critère pour le mémoire: On mesurera le nombre d'unités réellement exécutées selon les spécifications du Projet.

| Code | U | Désignation | Quantité | Prix | Montant |
|---|---|---|---|---|---|
| mt26ahi050aa | U | Cheville à verrouillage de forme, en acier galvanisé qualité 8.8, selon NF EN ISO 898-1, M10x100/20, à mettre en place avant la pièce à fixer, de 10 mm de diamètre et 150 mm de longueur, composée de corps avec tête filetée et base en forme de cône, écrou, rondelle, chemise avec marquage de mise en place et butée pour douille à expansion et autotaraudeuse, section en plastique, et douille à expansion et autotaraudeuse, pour fixation de pièces de 20 mm d'épaisseur maximale sur des éléments en béton, fissurés ou non fissurés. (matériau) | 1 | 24881.32 | 24881.320 |
| mo020 | h | Compagnon professionnel III/CP2 construction. (main-d'œuvre) | 0.087 | 1582.28 | 137.658 |
| mo112 | h | Ouvrier d'exécution I/OE2 construction. (main-d'œuvre) | 0.087 | 1158.22 | 100.765 |
| % | % | Frais de chantier des unités d'ouvrage | 2 % | 25119.743 | 502.395 |
|  |  | Coûts directs |  |  | 25622.138 |

Déchets:
- pose: mt26ahi050aa; facteur de déchet 0.00530435

## Ressources

**mt26ahi050aa** U Cheville à verrouillage de forme
Données techniques: Coût énergétique 6.184 MJ; Émission de CO2 0.428 kg; Code CED 17 04 05; Masse de l'élément 0.092 kg; Volume 0.000044 m3
Déchets:
- emballage: re170203 Plastique. (composant de déchet); quantité 0.04 kg; Code CED 17 02 03; Masse de l'élément 1 kg; Volume 0.001667 m3
